# Gemeinde Arnbruck_Geigermühle
Angebotsaufforderung (GAEB 90, DA83)
DV-Nummer: 23_097
Eröffnung: 18.06.26
Währung: EUR
Auftraggeber: Gemeinde Arnbruck, Gemeindezentrum 1, 93471 Arnbruck,

## Fliesenarbeiten
Datum: 19.05.26

*Hinweis*
Baubeschreibung:

Bauherr:
Gemeinde Arnbruck
vertreten durch 1. Bürgermeisterin Frau Leitermann
Gemeindezentrum 1
93471 Arnbruck

Bauort:
Wittelsbacher Straße 1
93471 Arnbruck

Flur Nr. 61, 93, 97/1 und 121
Gemarkung Arnbruck

Der Bauherr, hier die Gemeinde Arnbruck, beabsichtigt
in der Gemeinde Arnbruck, Wittelsbacher Straße 1
die Umnutzung der ehemaligen Geigermühle zu einem
Bürgerhaus mit Mühlenmuseum durchzuführen.

Die bestehende Geigermühle ist das zentrale Gebäude am
Ortsplatz und steht seit längerer Zeit leer. Im
Zuge der Sanierung sollen das Rathaus, Vereinsräume
sowie ein Mehrzweckraum eingebaut werden. Die
bestehende, historische Mühle wird zu einem
Mühlenmuseum ausgebaut.
An der Südwestseite des Gebäudes wird die ehemalige
Säge durch einen Anbau für eine offene Bühne mit
Lagerraum ersetzt.

 In unmittelbarer Nachbarschaft befinden sich
nördlich, direkt an das Gebäude angebaut ein Wohnhaus
mit
Restaurant. Östlich grenzt die öffentliche Straße,
Wittelsbacher Straße an, südlich die Vitusgasse und in
westlicher Richtung der Arnbrucker Bach und die
Graf-Arno-Straße.

Grundsätzlich werden bei der Generalsanierung folgende
Punkte betrachtet und ausgeführt:

- Abbruch von nicht mehr benötigten Strukturen
- Erneuerung der Geschoßdecken, des Daches und
teilweise der Außenwände
- Anbau in horizontaler und vertikaler Sicht
- Einbau von technischen Systemen wie Elektrik,
Heizung, Lüftung
- Einbau neuer Fenster, Türen und Tore.
- Verbesserung der Statik, Wärmedämmung und
Dichtigkeit der Gebäudehülle.

Das Gebäude grenzt an eine öffentlich zugängliche
Fläche.
Entsprechende Sicherheitsvorkehrungen sind zu treffen.

Das unmittelbare Umfeld des Gebäudes kann nur sehr
eingeschränkt als Lagerplatz bzw. Parkplatz genutzt
werden.
Die Baustelleneinrichtung ist sehr beengt auf dem
Grundstück bzw. der öffentlichen Fläche einzurichten in
Abstimmung mit der Bauleitung.

Parkmöglichkeiten und Lagerplätze außerhalb des
Baugeländes stehen nur begrenzt auf den direkt
angrenzenden Parkplätzen zur Verfügung und sind vor
der Ausführung mit der Gemeinde Arnbruck
abzustimmen.

Parkflächen und Zufahrt der sich in der Nähe
befindlichen Arztpraxis müssen stets freigehalten
werden. Ein
Ausrücken des Notarztes muss durchgehend und
behinderungsfrei gewährleistet werden.

Evtl. erhobene notwendige Benutzungsgebühren und
Anträge an die Gemeinde sind eigenverantwortlich zu
stellen.

Vor Kalkulation wird ausdrücklich ein Ortstermin zur
Besichtigung der ötrlichen Gegebenheiten
gewünscht. Ein entsprechender Termin ist individuell
mit der Bauleitung zu vereinbaren.
Nachforderungen, die sich aus Unkenntnis der
Platzsituation, Zufahrtsmöglichkeiten,
Einschränkungen durch freizuhaltende Straßen und
Plätze und der dadurch auftretenden
Schwierigkeiten ergeben, werden nicht anerkannt.

Hinweis Kameraüberwachung:
Zu Dokumentationszwecken und zur Baustellenüberwachung
ist eine Kamera installiert.
Von dieser Kamera werden in regelmäßigen Abständen
Fotos der Baustelle mit dem direkten
Baustellenumfeld aufgenommen.
Nach einem Zeitraum von 72 Stunden werden zur Wahrung
des Datenschutzes eventuell aufgenommene
Gesichter verpixelt. Die Aufnahmen insgesamt werden
über die gesamte Bauzeit gesammelt und am Ende
als Zeitrafferaufnahme aufbereitet.

Der Bieter erklärt sich mit untenstehender
Unterschrift damit Einverstanden.
Das Einholen der jeweiligen Einverständnis der
Angestellten und, falls beauftragt, der Nachunternehmer
obliegt dem Auftragnehmer. Diese sind dem Bauherrn auf
Verlangen vorzulegen und werden nicht gesondert
vergütet.

Zur Kenntnis genommen und Einverstanden:

.................................., den
...............................
Ort  Datum

.......................................................
...................
Unterschrift Bieter

*Hinweis*
0.1 Angaben zur Baustelle

0.1.1  Lage der Baustelle, Umgebungsbedingungen,
Zufahrtsmöglichkeiten und Beschaffenheit der
Zufahrt sowie etwaige Einschränkungen bei ihrer
Benutzung:

Die Baustelle befindet sich in der Ortsmitte in
Arnbruck, Wittelsbacher Straße 1
In unmittelbarer Nachbarschaft befinden sich nördlich,
direkt an das Gebäude angebaut ein Wohnhaus mit
Restaurant. Östlich grenzt die öffentliche Straße,
Wittelsbacher Straße an, südlich die Vitusgasse und in
westlicher Richtung der Arnbrucker Bach und die Graf
Arno Straße.
In unmittelbarer Nähe befindet sich außerdem eine
Arztpraxis, deren Zufahrt und Stellplätze während der
Bauzeit nicht blockiert bzw. versperrt werden dürfen.
(Notarzt-Einsätze !)

0.1.2  Besondere Belastungen aus Immissionen sowie
besondere klimatische oder betriebliche
Bedingungen:

Klimatische Bedingungen, Erschwernisse:
Aufgeführte Angaben zum Bauablauf geben eine Übersicht
zur Ausführung der ausgeschriebenen
Leistungen nach Jahreszeit und etwaig zu erwartenden
Erschwernissen aufgrund von
Witterungsverhältnissen zur Berücksichtigung bei der
Kalkulation der Leistungen und der vorzusehenden
Baustelleneinrichtung des AN. Der AG hat diesbezüglich
keine eigenen Maßnahmen vorgesehen.
Die klimatischen Bedingungen im Ausführungszeitraum
(siehe auch/vergleiche auch) Formblatt 214.H sind
zu beachten, Erschwernisse sind ggf. dem Titel
"Baustelleneinrichtung" zu entnehmen.

Erschütterungsintensive bzw. lärmintensive Arbeiten
sind immer erst nach schriftlicher Bestätigung durch
die
BL möglich. Unterbrechungen durch Forderungen Dritter
(besonders Lärmbelästigung, Geruchsbelästigung)
auf Anweisung der BL oder des AG direkt sind möglich
und ihnen ist Folge zu leisten. Die gem. Vertrag
vereinbarten Ruhezeiten sind zu beachten und zwingend
einzuhalten. Abweichungen hiervon können nur
durch den AG selbst gestattet werden.

Die Baustelle wird durchgehend per Kamera überwacht.
Es werden zu Dokumentationszwecken täglich
Fotos erstellt.

0.1.3  Art und Lage der baulichen Anlagen, z. B. auch
Anzahl und Höhe der Geschosse:

Das Gebäude wird mit drei Geschoßen, Erd-, 1. Ober-
und Dachgeschoß errichtet mit einem
eingeschoßigem Anbau welcher eine Teilunterkellerung
erhält.
Die Traufhöhe des Hauptgebäudes beträgt ca. 9,50 m,
die Firsthöhe ca. 12,50 bzw. 11,10 m

0.1.4  Verkehrsverhältnisse auf der Baustelle,
insbesondere Verkehrsbeschränkungen:
Zufahrtsmöglichkeit zur Baustelle ist durch das
direkte Angrenzen der öffentlichen Straßen gegeben
allerdings nur aus südlicher Richtung und wird
teilweise durch den Arnbrucker Bach, sowie den
umgeleiteten
Bachlauf eingeschränkt. Die Straßen in nördlicher
Richtung sind für LKW nicht befahrbar.
Die Zufahrt sowie die Stellplätze der benachbarten
Arztpraxis sind durchgehend freizuhalten.
Notarzteinsätze dürfen keinesfalls durch den
Baustellenbetrieb behindert werden.

0.1.5  Für den Verkehr freizuhaltende Flächen:
Die öffentlichen Straßen müssen für den Verkehr
durchgehend Nutzbar bleiben, ebenso die
Grundstückszufahrten der Anlieger. Kurzzeitige
Teilabsperrungen sind mit der Gemeinde abzusprechen.
Die Zufahrt der nahegelegenen Arztpraxis in der
Wittelsbacher Straße 6, sowie deren Stellplätze sind
durchgehend freizuhalten.

0.1.6  Art, Lage, Maße und Nutzbarkeit von
Transporteinrichtungen und Transportwegen, z. B.
Montageöffnungen:

Transporteinrichtungen sind nicht vorhanden.
Tansportwege bzw. Öffnungen siehe beiliegende Pläne.

0.1.7  Lage, Art, Anschlusswert und Bedingungen für
das Überlassen von Anschlüssen für Wasser,
Energie und Abwasser:

Anschlüsse für Wasser und Strom werden vom AG zur
Verfügung gestellt.

0.1.8  Lage und Ausmaß der dem Auftragnehmer für die
Ausführung seiner Leistungen zur
Benutzung oder Mitbenutzung überlassenen Flächen und
Räume:

Lagerflächen für Baustlleneinrichtung und Material
stehen nur sehr begrenzt auf dem Baugrundstück zur
Verfügung.
Materialanlieferungen müssen bei Bedarf tagesaktuell
erfolgen.

0.1.9  Bodenverhältnisse, Baugrund und seine
Tragfähigkeit. Ergebnisse von Bodenuntersuchungen:
Es fand bereits eine Baugrundvoruntersuchung statt.
Der Geotechnische Bericht der Baugrundvoruntersuchung,
erstellt von IHM Ingenieurgesellschaft für
Bauwesen und Geotechnik GmbH, Deggendorfer Straße 40,
94491 Hengersberg vom 21.01.2025

0.1.10 Hydrologische Werte von Grundwasser und
Gewässern. Art, Lage, Abfluss,Abflussvermögen
und Hochwasserverhältnisse von Vorflutern. Ergebnisse
von Wasseranalysen:

Direkt an der Westseite des Gebäudes verläuft der
Arnbrucker Bach, der für das bestehende Gebäude und
auch nach der Sanierung des Gebäudes zur
Energiegewinnung genutzt wird.
Ein Teil des Bachwassers wird über ein Gerinne
östliche und südlich des Gebäudes geführt. Dieses
Gerinne
ist teilweise mit Holzbohlen abgedeckt, um ein
Überfahren mit dem PKW zu ermöglichen.
Für die notwendigen Umbauarbeiten am Staubecken, sowie
für die neu zu erstellenden Gerinne und
Tosbecken wird der Bach während der Ausführung dieser
Arbeiten über das vorhandene Ablaufrohr
umgeleitet.
Bei Starkregenereignissen kann es unter Umständen zu
einem Überlauf des besagten Ablaufrohres kommen
und somit zeitweise Flächen um das Gebäude
überschwemmen.

0.1.11 Besondere umweltrechtliche Vorschriften.

Durch die unmittelbare Nähe zum Arnbrucker Bach dürfen
keine Wassergefährdenden Stoffe gelagert
werden oder in das Bachbett gelangen.

0.1.12 Besondere Vorgaben für die Entsorgung, z. B.
Beschränkungen für die Beseitigung von
Abwasser und Abfall.

Für die Beseitigung der eigenen Abfälle aus den
Arbeitsbereichen gemäß VOB/C DIN 18299 Abschnitt 4.1
ist
der AN selbst verantwortlich, die Abfallbeseitigung
hat arbeitstäglich zu erfolgen. Die Materialien sind zu
trennen.
Einzurechnen sind Mülltonnen in ausreichender Zahl und
Größe für den Bedarf des AN sowie für den
täglichen Restmüll der Belegschaft.
AN, die der Aufforderung zur Reinigung nicht
nachkommen, haben mit Ersatzvornahme gemäß den
Regelungen unter Punkt 0.3.4 zu rechnen.
Ferner ist der AN für die Sauberhaltung der
öffentlichen Zufahrtsstraßen und Wege verantwortlich.
Verschmutzungen sind umgehend zu beseitigen, sofern
die Verschmutzungen auf den AN zurückzuführen
sind. Sonstige Entsorgungskosten sind in die
Leistungspositionen einzurechnen.

Gefahrenstoffe siehe Punkt 01.1.11

0.1.13 Schutzgebiete oder Schutzzeiten im Bereich der
Baustelle, z. B. wegen Forderungen des
Gewässer-, Boden-, Natur-, Landschafts- oder
Immissionsschutzes; vorliegende Fachgutachten oder
dergleichen.

Keine Angaben

0.1.14 Art und Umfang des Schutzes von Bäumen,
Pflanzenbeständen, Vegetationsflächen,
Verkehrsflächen, Bauteilen, Bauwerken, Grenzsteinen
und dergleichen imBereich der Baustelle.

Keine Angaben

0.1.15 Art und Umfang der Regelung und Sicherung des
öffentlichen Verkehrs.

Ggf. benötigte verkehrsrechtliche Anordnungen sind
eigenständig bei der zuständigen Behörde einzuholen
und abzustimmen.

0.1.16 Im Bereich der Baustelle vorhandene Anlagen,
insbesondere Abwasser- und
Versorgungsleitungen.

Keine Angaben

0.1.17 Bekannte oder vermutete Hindernisse im Bereich
der Baustelle, z. B. Leitungen,Kabel, Dräne,
Kanäle, Bauwerksreste und, soweit bekannt, deren
Eigentümer.

Keine Angaben

0.1.18 Bestätigung, dass die im jeweiligen Bundesland
geltenden Anforderungen zu Erkundungs- und
gegebenenfalls Räumungsmaßnahmen hinsichtlich
Kampfmittelnerfüllt wurden.

Keine Angaben

0.1.19 Gemäß der Baustellenverordnung getroffene
Maßnahmen.

Vorankündigung (§ 2 BaustellV)

Sicherheits- und Gesundheitsschutzplan (SiGe-Plan)

Bestellung eines Sicherheits- und
Gesundheitsschutzkoordinators (SiGeKo)

Unterlage für spätere Arbeiten (§ 3 Abs. 2 BaustellV)

Berücksichtigung der allgemeinen Grundsätze (§ 4
ArbSchG)

0.1.20 Besondere Anordnungen, Vorschriften und
Maßnahmen der Eigentümer (oder der anderen
Weisungsberechtigten) von Leitungen, Kabeln, Dränen,
Kanälen, Straßen, Wegen, Gewässern,
Gleisen, Zäunen und dergleichen im Bereich der
Baustelle.

Keine Angaben

0.1.21 Art und Umfang von Schadstoffbelastungen, z. B.
des Bodens, der Gewässer,der Luft, der
Stoffe und Bauteile; vorliegende Fachgutachten oder
dergleichen.

Keine Angaben

0.1.22 Art und Zeit der vom Auftraggeber veranlassten
Vorarbeiten.

Keine Angaben

0.1.23 Arbeiten anderer Unternehmer auf der Baustelle.

Während der Ausführung der Leistungen werden andere
Arbeiten anderer Unternehmer ausgeführt. Der AN
hat sich mit den anderen Firmen, die am Bauvorhaben
beschäftigt sind so abzusprechen, dass ein
reibungsloser Bauablauf gewährleistet ist. Etwaige
parallel arbeitende Gewerke sind dem später
übermittelten Bauzeitenplan zu entnehmen. Durch
eventuelle Leistungsverschiebungen können mehr oder
weniger Firmen parallel arbeiten.

Der Auftragnehmer hat seine Leistungen mit den
Leistungen anderer am Bau beteiligter Unternehmer
rechtzeitig abzustimmen und so zu koordinieren, dass
ein reibungsloser Bauablauf gewährleistet ist.

Die Gesamtkoordination der am Bau Beteiligten obliegt
dem Auftraggeber bzw. der Bauleitung.

Der Auftragnehmer hat die für seine Leistungen
erforderlichen Abstimmungen eigenverantwortlich
vorzunehmen und die hierfür notwendigen Angaben, Maße
und produktbezogenen Informationen rechtzeitig
den beteiligten Unternehmen sowie der Bauleitung zur
Verfügung zu stellen.

Schnittstellen übergreifend zu Fremdgewerken:
 siehe Bauzeitenplan

Alle AN unterliegen der Koordinationspflicht. Dies
schließt die Pflicht zur Teilnahme an den
entsprechenden
Baubesprechungen ein.
Der AN hat zu den Baubesprechungen, die der AG
regelmäßig durchführt, (in der Regel wöchentlich/
zweiwöchentlich) für die Dauer der Vertragslaufzeit
einen bevollmächtigten Vertreter zu entsenden. Dieser
muss der deutschen Sprache in Wort und Schrift mächtig
sein. Des Weiteren ist er als 1. Ansprechpartner
und Bauleiter für sein Gewerk verantwortlich und hat
bei Abstimmungen auf der Baustelle, bei denen seine
Leistung mitbetroffen ist, persönlich vor Ort zu sein.
Der AG behält sich vor, bei wiederholtem
unentschuldigtem Fernbleiben (ab dem zweiten
Versäumnis) die
nachweislich entstandenen Mehrkosten der BL in
Rechnung zu stellen. Der AG ist berechtigt, dem AN
nachweislich entstandene Mehrkosten der Bauleitung in
Rechnung zu stellen.
Der Auftraggeber kann aus sachlichem Grund den
Austausch des benannten Vertreters verlangen.
Ein Wechsel der verantwortlichen Person durch den AN
ist dem AG unverzüglich schriftlich mitzuteilen.

Maßgeblich sind die vom AG erstellten Protokolle.
Einwendungen des AN sind innerhalb von drei Werktagen
nach Erhalt schriftlich geltend zu machen. Nach Ablauf
der Frist gilt das Protokoll als inhaltlich zutreffend,
sofern der AN nicht nachweist, dass ihm eine
rechtzeitige Einwendung aus von ihm nicht zu
vertretenden
Gründen unmöglich war. Vertragsänderungen oder
zusätzliche Vergütungsansprüche können aus dem
Protokoll allein jedoch nicht hergeleitet werden.

Genaue Ort- und Zeitangaben zur Baubesprechung folgen
nach Beauftragung.
Eine Verschiebung des Termins bleibt dem AG
vorbehalten.
Alle Angaben, insbesondere produktbezogene Daten, die
für Leistungen angrenzender Gewerke notwendig
sind, sind eigenverantwortlich rechtzeitig vorzulegen.
Der AN und seine Beauftragten sind verpflichtet, den
Weisungen der BL, die sich auf allgemeine Ordnung
beziehen, Folge zu leisten und haben ihr Personal zu
einem guten und reibungslosen Zusammenarbeiten mit
den übrigen auf der Baustelle befindlichen AN
anzuhalten.
Auf Verlangen der BL sind Personen, die hiergegen
verstoßen oder die für die ihnen übertragenen Arbeiten
nachweislich nicht genügend Erfahrung oder Sachkunde
besitzen, oder deren Verhalten den Baufortschritt
des Baus beeinträchtigt, abzurufen und durch
geeignetes Personal zu ersetzen.
Den auf der Baustelle beschäftigten Personen ist das
Betreten und der Aufenthalt in anderen, als durch die
Arbeit bedingten Räumen und Bereichen nur mit
Zustimmung der BL gestattet.
Bauseits zur Verfügung gestellte Lagerräume und
-flächen sind auf Anordnung der BL binnen drei Tagen
besenrein zu räumen, wenn der Bauablauf dies erfordert.

*Hinweis*
0.2 Angaben zur Ausführung

0.2.1  Vorgesehene Arbeitsabschnitte,
Arbeitsunterbrechungen und Arbeitsbeschränkungen nach
Art, Ort und Zeit sowie Abhängigkeit von Leistungen
anderer.

Die komplette Leistung ist zu erbringen. Im später
übermittelten Bauzeitenplan können die einzelnen
Abschnitte und Unterbrechungen eingesehen werden.
In Abstimmung mit dem AG dürfen sämtliche Arbeiten von
Montag bis Freitag, jeweils 06:00 bis 17:00 Uhr
zulässig. Samstagsarbeit bedarf der vorherigen
schriftlichen Genehmigung durch die BL.
Arbeiten außerhalb dieser Zeiten bedürfen einer
schriftlichen Genehmigung durch die BL.

Gegebenenfalls ist damit zu Rechnen, dass der Anbau
Bühne nicht in einem Zuge mit den Arbeiten im
Hauptgebäude ausgeführt werden kann.

0.2.2  Besondere Erschwernisse während der Ausführung
Keine Angaben

0.2.3  Vorgaben, die sich aus dem SiGe-Plan gemäß
Baustellenverordnung ergeben.

Identifikation von Gefahren: Auflistung spezifischer
Gefährdungen auf der Baustelle, insbesondere bei
Arbeiten mit besonderen Gefahren (z. B. Absturzgefahr,
Arbeiten in der Nähe von Hochspannungsleitungen,
Arbeiten in Druckluft).

Festlegung von Schutzmaßnahmen: Beschreibung
technischer, organisatorischer und persönlicher
Schutzmaßnahmen (z. B. Sicherungseinrichtungen gegen
Absturz, Abgrenzung von Gefahrenbereichen).

Baustellenorganisation: Vorgaben zur
Baustelleneinrichtung (Baustelleneinrichtungsplan, z.
B. Lagerflächen,
Abfallentsorgung), Verkehrswege und
Erste-Hilfe-Einrichtungen.

Terminliche Koordination: Abstimmung der zeitlichen
Abfolge verschiedener Gewerke, um gegenseitige
Gefährdungen zu vermeiden.

Schutz Dritter und der Umwelt: Maßnahmen zum Schutz
von Passanten, Anliegern oder der Umwelt.

Aushang- und Informationspflicht: Der SiGe-Plan muss
für alle Beteiligten auf der Baustelle einsehbar sein
(z. B. im Baucontainer).

Aktualisierungspflicht: Kontinuierliche Anpassung des
Plans bei Änderungen im Bauablauf oder neu
hinzukommenden Gefährdungen.

0.2.4  Art und Umfang von Leistungen zur
Unfallverhütung und zum Gesundheitsschutz für
Mitarbeiter anderer Unternehmen, z. B. trittsichere
Abdeckungen.

Sämtliche durch das eigene Gewerk entstehende Gefahren
sind durch geeignete Maßnahmen für andere
Gewerke zu sichern.

0.2.5  Besondere Anforderungen für Arbeiten in
kontaminierten Bereichen, gegebenenfalls besondere
Anordnungen für Schutz- und Sicherheitsmaßnahmen.

Bei Arbeiten in kontaminierten Bereichen (Boden, Luft,
Bauwerke) sind gemäß TRGS 524 und DGUV Regel
101-004 zwingend ein Arbeits- und Sicherheitsplan
(AS-Plan) zu erstellen sowie eine
Gefährdungsbeurteilung durchzuführen. Schutzmaßnahmen
folgen dem STOP-Prinzip (Substitution,
Technisch, Organisatorisch, Persönlich).

0.2.6  Besondere Anforderungen an die
Baustelleneinrichtung und Entsorgungseinrichtungen, z.
B.
Behälter für die getrennte Erfassung.

Getrennte Erfassung (Abfalltrennung): Es müssen auf
der Baustelle geeignete Sammelbehälter für
verschiedene Abfallfraktionen bereitgestellt werden,
insbesondere für mineralische Abfälle, Holz, Metalle,
Kunststoffe, Verpackungen und gefährliche Abfälle
(z.B. Farben, Lacke).

Behältermanagement:
Verschiedene Größen: Einsatz von Containern, Mulden
oder kleineren Behältern (z.B. 80 bis 1.100 Liter für
Wertstoffe).
Kennzeichnung: Klare Beschriftung der Behälter zur
Vermeidung von Fehlwürfen.
Wetter- und Gefahrenschutz: Behälter für gefährliche
Abfälle müssen oft verschließbar und flüssigkeitsdicht
sein.

Lager- und Stellflächen:
Bereitstellung definierter, zugänglicher Flächen für
die Container.
Sicherstellung, dass Arbeitsbereiche, Flucht- und
Rettungswege nicht beeinträchtigt werden.
Vermeidung von Staubentwicklung beim Umgang mit
Abfällen.

Dokumentation und Entsorgung:
Erstellung von Entsorgungskonzepten bei
Abbruch-/Sanierungsarbeiten.
Bereitstellung von Nachweisen für Transport und
Entsorgung (Lieferscheine, Übernahmescheine).

0.2.7  Besondere Anforderungen an das Auf- und Abbauen
sowie Vorhalten von Gerüsten.

Nach DGUV Information 201-011 (Verwendung von
Arbeits-, Schutz- und Montagegerüsten) und der
Betriebssicherheitsverordnung (BetrSichV) und der
VOB/C (DIN 18451)

Gerüste dürfen nur durch Fachpersonal auf-, um- oder
abgebaut werden.

Absturzsicherung: Während des Auf- und Abbaus müssen
Beschäftigte gegen Absturz geschützt sein.
Das Anbringen eines Seitenschutzes (Geländer-,
Zwischenholm, Bordbrett) ist zwingend.

Abstand zur Wand: Der waagerechte Wandabstand darf
maximal 0,30 m betragen. Ist er größer, muss ein
innenseitiger Seitenschutz angebracht werden.

Untergrund und Stabilität: Der Untergrund muss
tragfähig sein, Neigungen sind mit Fußplatten
auszugleichen. Bei Fahrgerüsten darf das Verhältnis
von Arbeitshöhe zur kleinsten Basislänge maximal 3:1
(Innenbereich) bzw. 2,5:1 (Außenbereich) betragen,
gemäß DIN EN 1004.

Sicherung des Baustellenbereichs: Während der Arbeiten
ist das Gerüst gegen unbefugtes Betreten zu
sichern.

Verankerung: Das Gerüst muss ausreichend und
ordnungsgemäß gemäß Plan verankert sein

Besondere Leistung: Vorhalten Gerüst für fremde
Gewerke.

Prüfung: Vor der Nutzung muss eine Sichtkontrolle auf
Mängel, Verformung oder entfernte Bauteile erfolgen.

Nur noch eingetragene Gerüstbaubetriebe dürfen Gerüste
für Dritte errichten. Handwerker dürfen Gerüste
primär für ihre eigenen Arbeiten aufstellen
(Arbeits-/Schutzgerüste).

0.2.8  Mitbenutzung fremder Gerüste, Hebezeuge,
Aufzüge, Aufenthalts- und Lagerräume,
Einrichtungen und dergleichen durch den Auftragnehmer.

Mitbenutzung fremder Gerüste, Hebezeuge, Aufzüge,
Aufenthalts- und Lagerräume, Einrichtungen und
dergleichen durch den AN erforderliche Hebezeuge o.ä.
für die Belange des AN sind in die Einheitspreise mit
einzukalkulieren - es steht kein Kran zur Verfügung.
(Eigene Position im Leistungsverzeichnis dafür
beachten)
Aufenthalts-, Lagerräume und dergleichen sind
entsprechend der Leistungsposition vorzusehen. Wie
lange,
für welche Arbeiten und ggf. für welche Beanspruchung
der AN Gerüste, Hebezeuge, Aufzüge, Aufenthalts-
und Lagerräume, Einrichtungen und dergleichen für
andere AN vorzuhalten hat, ist in Positionen des
Leistungsverzeichnis beschrieben.

Gerüste sind arbeitstäglich und eigenständig von den
nutzenden Firmen auf deren Verkehrssicherheit zu
überprüfen.

0.2.9  Wie lange, für welche Arbeiten und
gegebenenfalls für welche Beanspruchung der
Auftragnehmer Gerüste, Hebezeuge, Aufzüge,
Aufenthalts- und Lagerräume, Einrichtungen und
dergleichen für andere Unternehmer vorzuhalten hat.

Fassadengerüste werden bis zum Abschluss der Gewerke
Zimmerer, Dachdecker, Spengler, Fenster,
Vorgehängte Fassade vorgehalten. Die Vorhaltung
erfolgt durch den Baumeister.

0.2.10 Verwendung oder Mitverwendung von
wiederaufbereiteten (Recycling-)Stoffen.
Keine Angaben

0.2.11 Anforderungen an wiederaufbereitete
(Recycling-)Stoffe und an nicht genormteStoffe und
Bauteile.
Keine Angaben

0.2.12 Besondere Anforderungen an Art, Güte und
Umweltverträglichkeit der Stoffeund Bauteile, auch
z. B. an die schnelle biologische Abbaubarkeit von
Hilfsstoffen.

Besonders im Bereich des angrenzenden Bachlaufs und
des Gerinnes ist darauf zu achten, dass keine
wasserschädlichen Stoffe verwendet, gelagert, oder in
das Gewässer eingebracht werden.

0.2.13 Art und Umfang der vom Auftraggeber verlangten
Eignungs- und Gütenachweise.
Keine Angaben

0.2.14 Unter welchen Bedingungen auf der Baustelle
gewonnene Stoffe verwendet werden dürfen
oder müssen oder einer anderen Verwertung zuzuführen
sind.
Sofern in den Positionen nicht anders beschrieben,
gehen abzubrechende und zu entsorgende Stoffe in den
Besitz des Auftragnehmers über. Der Auftragnehmer ist
für deren sachgemäße Entsorgung oder
Wiederverwendung allein verantwortlich.

0.2.15 Art, Zusammensetzung und Menge der aus dem
Bereich des Auftraggebers zu entsorgenden
Böden, Stoffe und Bauteile; Art der Verwertung oder
bei Abfall die Entsorgungsanlage;
Anforderungen an die Nachweise über Transporte,
Entsorgung und die vom Auftraggeber zu
tragenden Entsorgungskosten.

Siehe Leistungsbeschreibung

0.2.16 Art, Anzahl, Menge oder Masse der Stoffe und
Bauteile, die vom Auftraggeber beigestellt
werden, sowie Art, genaue Bezeichnung des Ortes und
Zeit ihrer Übergabe.

Siehe Leistungsbeschreibung

0.2.17 In welchem Umfang der Auftraggeber Abladen,
Lagern und Transport von Stoffen und
Bauteilen übernimmt oder dafür dem Auftragnehmer
Geräte oder Arbeitskräfte zur Verfügung stellt.

Keine
Der Personenaufzug im Gebäude darf nicht für
Materialtransporte genutzt werden.

0.2.18 Leistungen für andere Unternehmer.

Sind bei Bedarf gesondert ausgeschrieben

0.2.19 Mitwirken beim Einstellen von Anlageteilen und
bei der Inbetriebnahme von Anlagen im
Zusammenwirken mit anderen Beteiligten, z. B. mit dem
Auftragnehmer für die Gebäudeautomation.

Die Abstimmung mit den TGA Gewerken bzgl.
Medieneinführungen ist zu berücksichtigen, nach
Leistungsposition.

0.2.20 Benutzung von Teilen der Leistung vor der
Abnahme.

Für abgeschlossene, in sich geschlossene
Leistungsabschnitte kann der AG eine Teilabnahme
verlangen.
Die Teilabnahme erfolgt förmlich in Anlehnung an §12
Abs. 2 VOB/B."

0.2.21 Übertragung der Wartung während der Dauer der
Verjährungsfrist für die Mängelansprüche für
maschinelle und elektrotechnische sowie elektronische
Anlagenoder Teile davon, bei denen die
Wartung Einfluss auf die Sicherheit und die
Funktionsfähigkeit hat (vergleiche § 13 Absatz 4 Nummer
2 VOB/B), durch einen besonderenWartungsvertrag.

keine Angaben

0.2.22 Abrechnung nach bestimmten Zeichnungen oder
Tabellen

Aufmaß nach VOB.
Zur Abrechnung ist ein prüffähiger Abrechnungsplan
vorzulegen. Aufmaße müssen mit besonderer Sorgfalt
erstellt, farblich abgesetzt und mit Angabe des
Bauberichtes und einer Datumsangabe versehen und vom AN
und der BL vorab unterzeichnet werden. Die Angaben
sind entspr. den Positionen innerhalb des
Leistungsverzeichnisses den Ordnungszahlen zuzuordnen.
Liegen diese vorgenannten Punkte nicht vor,
kann keine Rechnung geprüft und freigegeben werden.

*Hinweis*
0.3 Besondere Vertragsbedingungen

Die VOB wird dem Vertrag, in der zum Vertragsabschluss
gültigen Fassung, zugrunde gelegt.

0.3.1 Steuerabzug bei Bauleistungen

Der AN verpflichtet sich, jede vom zuständigen
Finanzamt vorgenommene Änderung in Bezug auf eine
vorgelegte Freistellungsbescheinigung (§ 48b EStG) dem
AG unverzüglich schriftlich mitzuteilen.

0.3.2 Ausführungsfristen

Es gelten die Bestimmungen des geschlossenen Vertrags.
Eine genaue Terminabsprache mit der BL ist vor
Auftragsbeginn unbedingt erforderlich.
Spätestens 14 Kalendertage nach Erhalt des Auftrages
ist der BL ein detaillierter Bauzeitenplan vorzulegen,
welcher die wesentlichen Eckdaten enthält.
Zusatz zu §5 VOB/B.

0.3.3 Verjährungsfrist für Mängelansprüche

Die Rückgabe der Sicherheit für Mängelansprüche
erfolgt nach vollständigem Ablauf der Verjährungsfrist
von
4 Jahren nach §13 Abs. 4 VOB/B für Mängelrechte sowie
Erfüllung der bis dahin erhobenen Ansprüche.

0.3.4 Baureinigung

Der AN ist verpflichtet, alle durch ihn verursachten
Abfälle (Bauschutt, Abbruch- und eigenes
Verpackungsmaterial), Verunreinigungen und
Beschädigungen auf dem Baugrundstück, den umliegenden
Grundstücken sowie den öffentlichen Verkehrswegen
täglich zu beseitigen.
Geschieht dies trotz Aufforderung der BL und unter
Setzung einer angemessenen Nachfrist nicht, ist der AG
nach Ablauf der Nachfrist berechtigt, eine Fremdfirma
mit der Leistung zu beauftragen.
Die Kosten gehen dabei gänzlich zu Lasten des AN.
Sind mehrere AN für die Unterlassung verantwortlich,
erfolgt die Kostenumlegung nach billigem Ermessen
unter Berücksichtigung des jeweiligen
Verursachungsanteils.
Zusatz zur Nebenleistung gem. VOB/C DIN 18299 ff.

0.3.5 Baustrom / Bauwasser

Baustromversorgungs- und Bauwasserversorgungsanlagen
werden durch den AG erstellt und unterhalten,
sofern nichts anderes im Leistungsverzeichnis durch
Positionen beschrieben ist.
Die Verbrauchskosten werden durch den AG nach VOB/C
DIN 18299 Abschnitt 4.1.6 übernommen.

0.3.6 Baubesprechungen, besondere Anordnungen,
Objektüberwachung

Es ist geplant, während der Errichtung vor Ort
regelmäßige Koordinationsbesprechungen /
Jour-Fixe-Termine mit dem AN durchzuführen.
Der AN hat hierzu auf Anforderung den Projektleiter
bzw. dessen weisungsbefugten und kompetenten
Vertreter zu entsenden.
Die Teilnahme ist verpflichtend.

Sofern in der Leistungsbeschreibung "nur auf besondere
Anordnung des AG" vorgeschrieben ist, bedeutet
dies, dass auch mit der Vorbereitung zur Ausführung
erst nach besonderer Aufforderung des AG zu
beginnen ist.
Die BL obliegt dem Architekturbüro, das nach
Auftragsvergabe bekannt gegeben wird. Anordnungen
Dritter
dürfen erst nach Rücksprache mit der BL befolgt werden.

0.3.7 Bauleiter

Der AN verpflichtet sich, die Baustelle während der
relevanten Bauzeit (§ 4 Abs. 1 VOB/B) mit einem, der
deutschen Sprache in Wort und Schrift mächtigen,
Bauleiter besetzt zu halten, der verantwortlich die
Einhaltung aller vom AG gemachten Vorgaben,
Sicherheitsmaßnahmen gemäß BayBO (Bayerische
Bauordnung), Unfallverhütungsvorschriften,
Arbeitsstättenrichtlinien, Auflagen der
Berufsgenossenschaften
überwacht und entsprechende Maßnahmen ergreift.
Die Verantwortung erstreckt sich auf die Baustelle und
die angrenzenden Flächen, für die
Verkehrssicherungspflicht besteht.
Vom AN ist der firmeneigene verantwortliche
Sicherheitsbeauftragte zu benennen.

0.3.8 Haftung

Über §4 Abs. 5 VOB/B hinaus übernimmt der AG keine
Haftung für vom AN auf der Baustelle gelagerte
Materialien und Geräte. Der AN hat für die Sicherung
seiner Materialien selbst Sorge zu tragen.

0.3.9 Baustelleneinrichtung

Personal- und Materialcontainer des AN können in der
dafür vorgesehenen Fläche der Baustelleneinrichtung
aufgestellt werden. Die Mitteilung der genauen Lage
und Verortung erfolgt durch die BL des AG.

0.3.10 Abrechnungsunterlagen

Ergänzend zu Punkt 0.2.22 gelten die folgenden
Regelungen:

a) Rechnungsübermittlung
Sämtliche Abrechnungsunterlagen sind grundsätzlich
digital per E-Mail im PDF-Format einzureichen. Die
Rechnung ist vollständig mit sämtlichen
Rechnungsanlagen an die BL zu übermitteln und muss die
Rechnungsanschrift des AG enthalten. Parallel erhält
der AG eine Ablichtung der Abrechnung (ohne
Anlagen) per E-Mail im PDF-Format.

b) Aufmaß und Prüfbarkeit
Den Abrechnungsunterlagen ist das durch die BL des AG
bestätigte Aufmaß zwingend beizufügen. Aus
Abrechnungszeichnungen und sonstigen Aufmaßunterlagen
müssen alle Maße, die zur rechnerischen und
fachtechnischen Prüfung der Rechnung erforderlich
sind, unmittelbar hervorgehen. Diese Unterlagen sind
der jeweiligen Rechnung als Anlage beizulegen.

c) Aufmaßbelege
Die Originale der Aufmaßblätter, Wiegescheine und
vergleichbarer Abrechnungsbelege sind dem AG zu
übergeben. Der AN erhält die Durchschriften.

d) Rechnungsbezeichnung und Inhalt
Rechnungen sind ihrem Zweck entsprechend eindeutig als
Abschlagsrechnung oder Schlussrechnung zu
bezeichnen. Die Abschlagsrechnungen sind fortlaufend
zu nummerieren.

Jede Rechnung muss folgende Angaben enthalten:

Umfang und Wert sämtlicher bisheriger Leistungen
(kumuliert)
Bereits erhaltene Zahlungen (Abschlagszahlungen)
Gesonderter Ausweis der enthaltenen Umsatzsteuerbeträge

Ergänzung zu §14 VOB/B.

0.3.11 Sonstiger Schriftverkehr

Schriftverkehr mit dem AG ist ausschließlich wie folgt
zu führen:
1) Schriftverkehr mit dem AG, über Behinderungen und
deren Anzeige, Anmeldung von Nachträgen oder
Vergütungsansprüchen, Bedenkenanmeldungen und
Schreiben mit Auswirkungen auf den Inhalt des
geschlossenen Bauwerkvertrages (Vertragsänderungen)
per E-Mail an die BL. Der Bauherr erhält diesen
Schriftverkehr im Original und in Ablichtung per
E-Mail.
2) alle anderen Schreiben per E-Mail an die BL.

Sollten sich durch einen Versand Verzögerungen oder
andere Folgen ergeben, gehen diese ausschließlich
zu Lasten des AN, wenn keine technische Probleme beim
Empfänger vorliegen.

0.3.12 Nachtragsangebot

Für nicht im Angebot enthaltene oder geänderte
Leistungen sind rechtzeitig unaufgefordert schriftliche
Nachtragsangebote digital per E-Mail im PDF-Format
direkt an die BL einzureichen. Parallel erhält der AG
eine Ablichtung der Angebotsunterlagen per E-Mail im
PDF-Format.
Nachtragsangebote haben in jedem Fall neben den
Einheitspreisen auch die zugehörigen Mengenangaben
zu enthalten. Bei Nachtragsangeboten ist zu jeder
Einzelposition eine detaillierte, prüfbare Kalkulation
aufzustellen.
Zusatz zu § 2 Abs. 5+6 VOB/B

0.3.13 Abnahme

Der AN hat dem AG zu ermöglichen, die Abnahme
durchzuführen. Sollte es der Baufortschritt mit sich
bringen, dass Teile des Bauwerks für eine Abnahme
nicht mehr oder nur mit erheblichem Aufwand, z.B. für
Geräte und Gerüste, zugänglich sind, so hat der AN den
AG rechtzeitig darauf hinzuweisen und ihm eine
Sachstandsfeststellung zu ermöglichen.
Soweit eine Abnahme vor einer eventuellen
erforderlichen behördlichen oder technischen
übergeordneten
Abnahme erfolgt, gilt sie vorbehaltlich der Auflagen
aus der behördlichen oder technischen übergeordneten
Abnahme. Der AN verpflichtet sich, etwaige Auflagen
unverzüglich und auf eigene Kosten umzusetzen,
soweit sie seinen Leistungsbereich betreffen und nicht
auf einer mangelhaften Planung des AG beruhen.
Zusatz zu § 12 VOB/B

0.3.14 Mängelansprüche

Der AG kann verlangen, dass vor Ablauf der
Verjährungsfrist für die Mängelansprüche eine
gemeinsame
Besichtigung der Leistung stattfindet und die dabei
festgestellten Mängel in einem von beiden
Vertragsteilen
zu unterzeichnenden Protokoll niedergelegt werden.
Zusatz zu § 13 VOB/B

0.3.15 Salvatorische Klausel

Sollte eine Bestimmung dieses Vertrages unwirksam sein
oder werden oder sollte sich eine Lücke
herausstellen, so berührt dies die Gültigkeit aller
übrigen Vertragsregeln nicht. Anstelle der unwirksamen
Bestimmung tritt eine Regelung, die dem
wirtschaftlichen Zweck der unwirksamen Bestimmung am
nächsten
kommt.
Die gesetzlichen Regelungen treten an ihre Stelle.

0.3.16 Begründung und Wertung der Stundenlohnarbeiten

Aufgrund der Randbedingungen des Bauvorhabens können
unvorhergesehene Arbeiten anfallen, deren
Umfang erst bei der Ausführung ersichtlich wird.
Diese Arbeiten werden in Abstimmung mit der BL in
Regie ausgeführt.

Die angegebenen Mengenansätze im Leistungsverzeichnis
beruhen auf Erfahrungswerten und bezeichnen
keinen Anspruch des AN auf Ausführung von
Regiearbeiten in der angegebenen Größenordnung.

Stundenlohnarbeiten dürfen nur nach vorheriger
ausdrücklicher Anordnung durch die BL begonnen werden.
Die Anordnung hat nach Möglichkeit schriftlich zu
erfolgen; bei mündlicher Anordnung ist diese
unverzüglich
schriftlich zu bestätigen.

Regieberichte bzw. Berichte der Stundenlohnarbeiten
sind arbeitstäglich, spätestens jedoch am folgenden
Werktag, der BL und dem AG zur Genehmigung vorzulegen.
Die Berichte müssen folgende Angaben
enthalten:

Datum und Zeitraum der Leistungserbringung
Anzahl, Qualifikation und Einsatzdauer der
eingesetzten Arbeitskräfte
Art und Umfang der erbrachten Leistung
Eingesetzte Geräte und verbrauchtes Material

Nicht fristgerecht vorgelegte Stundenlohnzettel können
vom AG zurückgewiesen werden.
Ergänzung zu §2 Abs. 10 und §15 VOB/B.

0.3.17 Terminüberwachung

Die Termine werden von der BL überwacht.

0.3.18 Bautagesberichte

Der AN hat Bautagesberichte (Bautagebuch) zu führen
und dem AG spätestens mit der Schlussrechnung zu
übergeben. Sie müssen alle Angaben enthalten, die für
die Ausführung und Abrechnung des Auftrages von
Bedeutung sein können.
Die Bautagesberichte sind wöchentlich der BL zur
Genehmigung bzw. Kenntnisnahme und Gegenzeichnung
vorzulegen.

0.3.19 Ausführungsunterlagen

Die zur Ausführung seiner Leistung notwendigen
Unterlagen werden dem AN rechtzeitig vor Vorbereitung
zur
Ausführung im Dateiformat PDF zur Verfügung gestellt.
Das Leistungsverzeichnis wird im Dateiformat PDF und
GAEB vom AG an den AN zur Verfügung gestellt.
Der AN hat der BL GAEB-Dateien zur Verfügung zu
stellen, wenn diese angefordert werden.
Der Ausführung dürfen nur Unterlagen zugrunde gelegt
werden, die vom AG bzw. der BL als zur Ausführung
bestimmt gekennzeichnet sind.
Sämtliche Maße sind vom AN am Bau zu prüfen.
Ein Anspruch auf gedruckte bzw. geplottete Unterlagen
besteht nicht.

0.3.20 Güte verwendeter Baustoffe

Für die Güte der zur Verwendung kommenden Baustoffe,
Geräte und Materialien haftet der AN.

0.3.21 Dokumentationsunterlagen

Der AN ist für die Vorlage der gesamten
erforderlichen, vollständigen und geordneten
Unterlagen zur
Baudokumentation (d.h. Übergabe aller erforderlichen
allgemeinen bauaufsichtlichen
Zulassungen/Prüfzeugnisse oder europäisch technische
Bewertungen der verwendeten Baustoffe, Bauteile
und Bauarten mit den entspr. Leistungserklärungen,
Einbauanleitungen und Konformitätsbestätigungen der
Hersteller (CE/Ü-Zeichen) sowie Leistungs-/
Schottbücher, Fachunternehmererklärung zum
fachgerechten
Einbau, Bescheinigungen/Bestätigungen der Funktions-
und Betriebssicherheit von Anlagen etc.)
verantwortlich.
Die Übergabe hat vor der Abnahme (bzw. der
Teilabnahmen) als pdf Format an die BL zu erfolgen.

0.3.22 DSGVO

Grundsätzlich hat der AN die datenschutzrechtlichen
Vorschriften einzuhalten.
Diese sind:

a) Allgemeine Verpflichtung
Der AN verpflichtet sich, bei der Durchführung der
Baumaßnahme die Bestimmungen der
Datenschutz-Grundverordnung (DSGVO), des
Bundesdatenschutzgesetzes (BDSG) sowiealler sonstigen
einschlägigen datenschutzrechtlichen Vorschriften in
ihrer jeweils gültigen Fassung eigenverantwortlich
einzuhalten.

b) Umgang mit personenbezogenen Daten
Sofern der AN im Rahmen der Baumaßnahme
personenbezogene Daten erhebt, verarbeitet oder nutzt
(z. B.
Daten von Bewohnern, Mietern, Nachbarn, Besuchern oder
sonstigen Dritten), hat er die betroffenen
Personen eigenständig und rechtzeitig gemäß Art. 13
und Art. 14 DSGVO über die Datenverarbeitung zu
informieren und, soweit erforderlich, deren
ausdrückliche Einwilligung einzuholen.

c) Foto- und Videodokumentation
Bei der Erstellung von Foto- oder Videoaufnahmen auf
der Baustelle und im Umfeld des Bauvorhabens ist
sicherzustellen, dass keine unbeteiligten Personen
ohne deren Einwilligung erkennbar abgebildet werden.
Aufnahmen, die personenbezogene Daten enthalten (z. B.
Kfz-Kennzeichen, erkennbare Personen), sind
ausschließlich für projektbezogene Zwecke zu verwenden
und nach Abschluss der Baumaßnahme zu
löschen, sofern keine weitergehende
Aufbewahrungspflicht besteht.

d) Nachunternehmer und Beschäftigte
Der AN stellt sicher, dass auch seine Nachunternehmer,
Lieferanten und Beschäftigten die
datenschutzrechtlichen Anforderungen einhalten. Der AN
hat seine auf der Baustelle eingesetzten Mitarbeiter
über die geltenden Datenschutzbestimmungen
nachweislich zu unterweisen.

e) Auftragsverarbeitung
Sofern der AN im Auftrag des AG personenbezogene Daten
verarbeitet, ist vor Beginn der Verarbeitung ein
Vertrag zur Auftragsverarbeitung gemäß Art. 28 DSGVO
abzuschließen. Der AN hat den AG unverzüglich zu
informieren, wenn ein solcher Sachverhalt eintritt.

f) Datenschutzverletzungen
Bei Kenntnis einer Verletzung des Schutzes
personenbezogener Daten im Zusammenhang mit der
Baumaßnahme (z. B. Verlust von Unterlagen, unbefugter
Zugriff auf Bewohnerdaten) hat der AN den AG
unverzüglich, spätestens jedoch innerhalb von 24
Stunden, um dem AG die Einhaltung der gesetzlichen
Meldefrist nach Art. 33 DSGVO zu ermöglichen,
schriftlich per E-Mail zu informieren, damit der AG
seinen
Meldepflichten gemäß Art. 33 DSGVO gegenüber der
zuständigen Aufsichtsbehörde fristgerecht
nachkommen kann.

g) Haftung
Der AN haftet gegenüber dem AG für sämtliche Schäden,
die aus einem von ihm oder seinen
Erfüllungsgehilfen verursachten Verstoß gegen
datenschutzrechtliche Vorschriften entstehen. Dies
umfasst
auch Bußgelder, Schadensersatzansprüche Dritter und
sonstige finanzielle Nachteile.

0.3.23 Sicherheitsleistung, Vertragsstrafen,
Rechnungsabzüge und Einbehalte

Sicherheitsleistungen, Rechnungsabzüge und Einbehalte
siehe Formblatt 214.H
Es wird für die Bauleistungsversicherung ein Betrag
von 0,3% der Abrechnungssumme abgezogen.
Zusatz zu Formblatt 214.H.

0.3.24 Behinderungsanzeige

Behinderungen sind gemäß § 6 VOB/B unverzüglich
schriftlich anzuzeigen.

0.3.25 Bedenkenanmeldung

Bedenken gegen die vorgesehene Art der Ausführung oder
gegen Leistungen anderer Unternehmer sind
gemäß § 4 Abs. 3 VOB/B unverzüglich schriftlich
mitzuteilen.

0.3.26 Zahlungsbedingungen

Gemäß §16 VOB/B.
21 Kalendertage für Abschlagszahlungen,
30 Kalendertage für Schlusszahlungen.

0.3.27 Skonto-Regelung

Es wird keine Skonto-Regelung vereinbart.

### Titel 01 Baustelleneinrichtung

**01.1 Baustelle einrichten, vorhalten und räumen**
Baustelle einrichten, während der Bauphase vorhalten
und
wieder räumen.

Eingeschlossen sind die für die Erfüllung der
geforderten
Leistungen erforderlichen Werkzeuge, Geräte,
Transportmittel,
Hebezeug etc.

Die Standortbestimmung und das Abräumen der
Baustelleneinrichtung ist mit der Bauleitung abzustimmen.

Sämtliche Leitungsverzüge für Elektrozufuhr von den
Unterverteilerkästen zu den betreffenden Montageorten
vom EG
bis DG sind eigenverantwortlich durchzuführen und mit
der
Bauleitung abzustimmen.

Die Geländeflächen, auf denen sich
Baustelleneinrichtungen befunden haben, sind dem
frühreren Zustand entsprechend wieder herzustellen.

EP bezieht sich über gesamte Bauzeit für die Erfüllung
aller
Leistungen des AN.
Menge: 1,000 Psch

### Titel 02 Vorarbeiten

**02.1 Feuchtigkeitsmessung CM-Verfahren**
Feuchtigkeitsmessung nach dem CM-Verfahren DIN
18560-1, A
Das Durchführen der einzelnen Messungen zu
unterschiedlichen Zeitabständen ist im EP mit
einzurechnen.

D.h. es ist je CM- Messung eine separate
Baustellenanfahrt
mit einzurechnen einschließlich Transportfahrzeug und
Personal mit allen anfallenden Nebenkosten.
Menge: 5,000 St

**02.2 Reinigen des Untergrundes Bodenfläche**
Reinigen des Untergrundes von grober Verschmutzung nach
besonderer Anordnung des AG, Art/Umfang der
Verschmutzug
Bauschutt, einschl. Schutt beseitigen.
Menge: 630,000 m2

**02.3 Zementestrich anschleifen, Tellerschleifmaschine,**
Bauseitige Zementestrichflächen über alle Etagen
verteilt mit
geeigneten Geräten (wie z.B. Tellerschleifmaschine
o.ä.) die
Sinterschichten bzw. Betonschlämme an- bzw. abschleifen
(abkehren und absaugen in nachfolgender Pos.).

Oberflächenrauigkeitsgrad geeignet für die in
nachfolgender
Pos. beschriebenen Grundier- bzw. Voranstricharbeiten.
Nachforderungen werden nicht anerkannt.

Das händische Vertragen des Schleifgerätes sowie aller
anderen Zubehörteile in die einzelnen Etagen ist im EP
mit
einzurechnen.

Anfallendes Material geht in das Eigentum des AN über
und ist
auf eine geeignete Deponie nach Wahl AN zu
transportieren
einschließlich aller anfallenden Transport- und
Kippgebühren.
Menge: 630,000 m²

**02.4 Zementestrichflächen staubfrei reinigen, Schutt entsorgen**
Staubfreies Reinigen des Untergrundes der mechanisch
bearbeiteten  Zementestrichflächen zur Ausführung der
Grundierarbeiten von nachfolgender Position.
Reinigen mit Besen und Industriesauger
(staubfreie Oberfläche).

Geringe Schuttmengen sowie das Sauggut werden Eigentum
des AN und sind von der Baustelle zu beseitigen und zu
entsorgen auf eine geeignete Deponie nach Wahl AN zu
transportieren einschließlich aller anfallenden
Transport- und
Kippgebühren.
Menge: 630,000 m²

**02.5 Voranstrich Zementestrich mit Haft- und Grundierdispersion**
Auftragen eines lösemittelfreien Voranstrichs mit
einer Haft- und
Grundierdispersion auf mechanisch vorbereiteten
Zementestrich aufbringen, GEV EMICODE EC1, nach
Herstellerangaben im Rollenauftrag vorbehandeln.

Angebotenes Fabrikat:

'..................................'
Bietereintrag Fabrikat

Das angebotene Fabrikat ist eigenverantwortlich so zu
wählen,
dass es produktbezogen auf die anderen verwendeten
Einbaukomponenten abgestimmt ist.
Produktwechsel innerhalb der einzelnen
Schichtenaufbauten
sind nicht zugelassen.
Menge: 638,000 m²

**02.6 Voranstrich Wandflächen Haft- und Grundierdispersion**
Aufbringen einer lösemittelfreien Grundierung auf
Kunstharzbasis auf saugfähigen Untergründen (Putz,
Trockenbaustoffe) als Vorbehandlung für die Aufnahme
des
nachfolgenden Dünnbettmörtel- bzw.
Verbundabdichtungssystems
Menge: 110,000 m²

**02.7 Voranstrich Wandflächen Haft- und Grundierdispersion nicht saugende Untergründe**
Aufbringen einer lösemittelfreien Grundierung auf
Kunstharzbasis auf nicht saugfähigen Untergründen
(Feuchtraumplatten zementgebunden) als Vorbehandlung
für
die Aufnahme des nachfolgenden Dünnbettmörtel- bzw.
Verbundabdichtungssystems
Menge: 24,000 m²

**02.8 Untergrund mit Zementausgleichsmasse spachteln**
Ganzflächiges Spachteln des vorgenannten,
grundierten/vorgestrichenen Zementestrichuntergrundes
mit
einer geeigneten, spannungsarmen Zementausgleichsmasse
(Bodenausgleich).

Schichtdickenmittel: 3mm (1-5 mm)

Angebotenes Fabrikat:

'..................................'
Bietereintrag Fabrikat

Das angebotene Fabrikat ist eigenverantwortlich so zu
wählen,
dass es produktbezogen auf die anderen verwendeten
Einbaukomponenten abgestimmt ist.
Produktwechsel innerhalb der einzelnen
Schichtenaufbauten
sind nicht zugelassen.
Menge: 478,000 m²

**02.9 Gefällespachtelung Duschbereich**
Herstellen einer Gefällespachtelung im Duschbereich
für mittig
platzierten Punktablauf, Gefälle 4-seitig mit
mindestens 3%

Fläche Duschbereich ca. 150 x 150 cm

Schichtdickenmittel: 15 mm (5-25 mm)

Angebotenes Fabrikat:

'..................................'
Bietereintrag Fabrikat

Das angebotene Fabrikat ist eigenverantwortlich so zu
wählen,
dass es produktbezogen auf die anderen verwendeten
Einbaukomponenten abgestimmt ist.
Produktwechsel innerhalb der einzelnen
Schichtenaufbauten
sind nicht zugelassen.
Menge: 2,500 m²

**02.10 Estrichergänzungen in Kleinflächen, Schnellestrich**
Estrichergänzungen mit Schnellestrich in Kleinflächen
herstellen
in Einzelgrößen unter 0,5 m² beispielsweise in
Türnischen, an
Stüzen etc.
Estrichstärke 60 bis 80 mm
Ausführung auf Anordnung der Bauleitung.
Menge: 1,000 m²

**02.11 Zementärgebundene Schüttung**
Zementärgebundene Schüttung nach Herstellerangaben
fertig
angemischt, vollflächig in  Hohlräume der Bodendämmung
eingebaut und verdichtet und eben mit der Dämmung
abgezogen.
Einbaudicken: von 40mm - 60mm

Abrechnung erfolgt nach tatsächlich verbrauchten
Sackgebinden.
Menge: 240,000 l

**02.12 Zementestrichfugen verharzen (Schein- und Spannungsrisse)**
Vorhandene Zementestrichfugen (Schein- und
Spannungsrisse)
quer zum Riss einschneiden,
mit dem Industriesauger aussaugen und mit
2-komp.-Epoxidharz bis zur Sättigung kraftschlüssig
verfüllen,
einschl. Einlegen von V2A- Wellenverbindern.

Anzahl und Ausführung der Schnittanordnung je lfdm nach
Angaben AN.
Nachforderungen diesbezüglich werden nicht anerkannt.

Abrechnung erfolgt nach lfdm verharzter Schein- bzw.
Spannungsrissfugenlängen.
Menge: 5,000 m

**02.13 PE- Randdämmstreifen abschneiden, entsorgen**
Vorhandene überstehende PE- Randdämmstreifen
bodengleich
abschneiden und entsorgen.

Anfallendes Material geht in das Eigentum des AN über
und ist
auf eine geeignete Deponie nach Wahl AN zu
transportieren
einschließlich aller anfallenden Transport- und
Kippgebühren.
Menge: 890,000 m

**02.14 Abdichtung im Verbund Wand W2-I, MDS**
Wandflächen mit flexibler zementärer Dichtschlämme in
mindestens zwei Arbeitsgängen im Spachtel- oder
Streichverfahren nach Herstellervorschrift beschichten.
Der Auftrag jeder Schicht muss fehlstellenfrei und in
gleichmäßiger Dicke erfolgen.
Verwendbarkeitsnachweis durch allgemeines
bauaufsichtliches
Prüfzeugnis.

Trockenschichtdicke: mind. 2,0 mm

'..................................'
angebotenes Fabrikat
Menge: 7,500 m²

**02.15 Abdichtung im Verbund Boden W2-I, MDS**
Bodenflächen mit flexibler zementärer Dichtschlämme in
mindestens zwei Arbeitsgängen im Spachtel- oder
Streichverfahren nach Herstellervorschrift beschichten.
Der Auftrag jeder Schicht muss fehlstellenfrei und in
gleichmäßiger Dicke erfolgen.
Sockelbereiche sind bis auf 15 cm über OKFFB
abzudichten.
Verwendbarkeitsnachweis durch allgemeines
bauaufsichtliches
Prüfzeugnis.

Trockenschichtdicke: mind. 2,0 mm

'..................................'
angebotenes Fabrikat
Menge: 52,000 m²

**02.16 Abdichtung Rand-, Abschluss-, Bewegungsfugen**
Hochelastisches, gewebekaschiertes
Sicherheitsdichtband über
Anschlussfugen Boden/Wand und Bewegungsfugen mit
Verbundabdichtungsmaterial fixieren und vollständig
überdecken. Stöße überlappend ausführen

'..................................'
angebotenes Fabrikat
Menge: 52,000 m

**02.17 Abdichtung Wandecken**
Hochelastisches, gewebekaschiertes
Sicherheitsdichtband über
Anschlussfugen Wand/Wand mit Verbundabdichtungsmaterial
fixieren und vollständig überdecken. Stöße überlappend
ausführen

'..................................'
angebotenes Fabrikat
Menge: 2,500 m

**02.18 Abdichtung Außen- und Innenecken**
Vorgefertigte Innen- und Außenecken zu vorgenanntem
Sicherheitsdichtband mit Verbundabdichtungsmaterial
fixieren
und vollständig überdecken
Menge: 20,000 Stk

**02.19 Abdichtung Rohrdurchführungen DN bis 50 mm**
An Rohrdurchdringungen hochelastische, vlieskaschierte
Dichmanschette über die Rohrdurchfürung stülpen, so
dass die
Manschette das Rohr vollständig umfasst, anschließend
mit
Abdichtungsmaterial fixieren.
Rohrdurchmesser bis 50 mm
Menge: 2,000 Stk

**02.20 Abdichtung Rohrdurchführungen DN 50 - 110 mm**
An Rohrdurchdringungen hochelastische, vlieskaschierte
Dichmanschette über die Rohrdurchfürung stülpen, so
dass die
Manschette das Rohr vollständig umfasst, anschließend
mit
Abdichtungsmaterial fixieren.
Rohrdurchmesser 50 bis 110 mm
Menge: 1,000 Stk

**02.21 Eindichten Unterputzarmatur**
Von der Sanitärfirma bereitgestellte bzw. an der
Unterputzarmatur montierte Dichmanschette in das
frische
Abdichtungsmaterial einlegen und mit einer weiteren
Lage der
Abdichtung überspachteln.

Rohrdurchmesser 50 bis 110 mm
Menge: 1,000 Stk

**02.22 Bodenablauf eindichten**
Nach Herstellervorschrift gesetzten, für AIV geeigneten
Bodenablauf eindichten.
Aufstockelement des Bodenablaufes ausrichten und die
Aussparung mit hydraulisch schnell erhärtenem,
schwindarmen
Spezialvergussmörtel vergießen. Anschließen der
Verbundabdichtung an den Andichtungsflansch des
Aufstockelements unter Enlage einer mit nicht
feuchtigkeitsleitenden Fasern kaschierte Spezial-
Dichtmanschette in das frische Abdichtungsmaterial
einlegen
und mit einer weiteren Lage der Abdichtung
überspachteln.
Menge: 3,000 Stk

### Titel 03 Wandfliesen

**03.1 Unglasierte Wandfliesen (Feinsteinzeug) 60X60cm, grau, matt,**
Liefern und fachgerechtes Verlegen einer
Wandbekleidung aus
kalibrierten maßhaltigen und winkeltreuen unglasierten
Feinsteinzeugfliesen,
im Dünnbettverfahren mit einem hydraulisch erhärtenden,
flexiblen Dünnbettmörtel verlegen.

Wände einschließlich Verfugung
mit geeignetem Fugenmörtel.
Farbe nach Wahl AG

Untergrund : Trockenbauwände mit GKBI
  Feuchtraumplatten (zementgebunden)
  bzw.neu verputzte Wandflächen
Material : Feinsteinzeug unglasiert
Nennmaß  : 60/60 cm
Dicke :  nach Herstellerangaben
Oberfläche : eben
Farbton : grau matt (nach Wahl AG)
Höhe Wandbelag: je nach Bedarf vor Ort festgelegt

Verlegemuster: Kreuzverband
Farbton Fuge: nach Wahl AG
Breite Fuge : nach Wahl AG
Bauteil : Innenwand
Einbauort : WC`s in EG, OG und DG

Gewähltes Fabrikat / Serie:
Agrob Buchtal, Serie Nova, Farbe basalt
oder gleichwertig

'...................................'
angebotenes Fabrikat

Hinweis!
Sämtliche Wandfliesen werden immer symetrisch je
Wandseite
aufgeteilt oder von einem Bezugspunkt (z.B.
Mittelachse WC
o.ä.) verlegt.
Dadurch entstehender Fliesenverschnitt ist im EP mit
einzurechnen.
Menge: 136,000 m²

**03.2 Wandfliesen farbig, Riemchen, 6x24 cm,**
Liefern und fachgerechtes Verlegen einer
Wandbekleidung aus
glasierten Feinsteinzeugfliesen,
im Dünnbettverfahren mit einem hydraulisch erhärtenden,
flexiblen Dünnbettmörtel verlegen.

Wände einschließlich Verfugung
mit geeignetem Fugenmörtel.
Farbe nach Wahl AG

Untergrund : Trockenbauwände mit GKBI
  Feuchtraumplatten (zementgebunden)
  bzw.neu verputzte Wandflächen
Material : Feinsteinzeug glasiert
Nennmaß  : 6 / 24 cm
Dicke :  nach Herstellerangaben
Oberfläche : eben
Farbton : türkis, grün (nach Wahl AG)
Höhe Wandbelag: je nach Bedarf vor Ort festgelegt

Verlegemuster: Kreuzverband
Farbton Fuge: nach Wahl AG
Breite Fuge : nach Wahl AG
Bauteil : Innenwand
Einbauort : Teilflächen in WC`s in EG, OG und DG

Gewähltes Fabrikat / Serie:
Marazzi Lume Turquoise Lux

oder gleichwertig

'...................................'
angebotenes Fabrikat

Hinweis!
Sämtliche Wandfliesen werden immer symetrisch je
Wandseite
aufgeteilt oder von einem Bezugspunkt (z.B.
Mittelachse WC
o.ä.) verlegt.
Dadurch entstehender Fliesenverschnitt ist im EP mit
einzurechnen.
Menge: 9,000 m²

**03.3 Unglasierte Wandfliesen (Feinsteinzeug) 30X30cm, grau, matt,**
Liefern und fachgerechtes Verlegen einer
Wandbekleidung aus
kalibrierten maßhaltigen und winkeltreuen unglasierten
Feinsteinzeugfliesen,
im Dünnbettverfahren mit einem hydraulisch erhärtenden,
flexiblen Dünnbettmörtel verlegen.

Wände einschließlich Verfugung
mit geeignetem Fugenmörtel.
Farbe nach Wahl AG

Untergrund : Trockenbauwände mit GKBI
  Feuchtraumplatten (zementgebunden)
  bzw.neu verputzte Wandflächen
Material : Feinsteinzeug unglasiert
Nennmaß  : 30/30 cm
Dicke :  nach Herstellerangaben
Oberfläche : eben
Farbton : grau matt (nach Wahl AG)
Höhe Wandbelag: je nach Bedarf vor Ort festgelegt

Verlegemuster: Kreuzverband
Farbton Fuge: nach Wahl AG
Breite Fuge : nach Wahl AG
Bauteil : Innenwand
Einbauort : Wandfliesen in Technikraum

Gewähltes Fabrikat / Serie:
Buchtal, Basis 3, mittelgrau

oder gleichwertig

'...................................'
angebotenes Fabrikat

Hinweis!
Sämtliche Wandfliesen werden immer symetrisch je
Wandseite
aufgeteilt oder von einem Bezugspunkt (z.B.
Mittelachse WC
o.ä.) verlegt.
Dadurch entstehender Fliesenverschnitt ist im EP mit
einzurechnen.
Menge: 6,000 m²

**03.4 Wandspiegel 120cm x 80cm (b/h), feuchteresistent**
Liefern und fachgerechte Montage eines
feuchteresistenten
Wandspiegels für die flächenbündige Montage in einem
gefliesten Fliesenspiegel im Bereich der WC-Räume.

Spiegelgröße: ca. 120cm x 80cm (b/h)

Die genaue Spiegelgröße ist dem angebotenen
Wandfliesenraster anzugleichen.
Menge: 10,000 St

**03.5 Herstellen von runden Fliesenaussparungen, d = 25-40mm**
Zulage zu Position 03.1 Wandfliesen für die saubere
Herstellung von runden Fliesenaussparungen für Kalt-
und
Warmwasserdurchbrüche in verschiedenen Lagen,

d = 25 - 40mm

Die Aussparungen sind entweder sauber mit spezieller
Fliesenzange auszuknabbern oder sauber mit
Fliesendiamantschneidegerät rund auszuschneiden.
(Keine geraden Schnittausbildungen bzw. zerschnittenen
Wandfliesen)
Menge: 100,000 St

**03.6 Herstellen von runden Fliesenaussparungen, d = 50-70mm**
Zulage zu Position 03.1 Wandfliesen für die saubere
Herstellung von runden Fliesenaussparungen für
Elektrodosendurchbrüche und Abwasserdurchbrüche
Urinale/Waschbecken/Waschmaschine in verschiedenen
Lagen,

d = 50 - 70mm

Die Aussparungen sind entweder sauber mit spezieller
Fliesenzange auszuknabbern oder sauber mit
Fliesendiamantschneidegerät rund auszuschneiden.
(Keine geraden Schnittausbildungen bzw. zerschnittenen
Wandfliesen)
Menge: 40,000 St

**03.7 Herstellen von runden Fliesenaussparungen, d = 90-110mm**
Zulage zu Position 03.1 Wandfliesen für die saubere
Herstellung von runden Fliesenaussparungen für
Abwasserdurchbrüche WC-Anlage in verschiedenen Lagen,

d = 90 - 110mm

Die Aussparungen sind entweder sauber mit spezieller
Fliesenzange auszuknabbern oder sauber mit
Fliesendiamantschneidegerät rund auszuschneiden.
(Keine geraden Schnittausbildungen bzw. zerschnittenen
Wandfliesen)
Menge: 12,000 St

**03.8 Herstellen von rechteckigen Fliesenaussparungen, ca. 100x 150mm**
Zulage zu Position 03.1 Wandfliesen für die saubere
Herstellung von rechteckigen Fliesenaussparungen für
Drückertaste WC- Anlagedurchbrüche in verschiedenen
Lagen,

ca. 100 x 150mm (b/h)

Die Aussparungen sind entweder sauber mit spezieller
Fliesenzange auszuknabbern oder sauber mit
Fliesenschneidegerät rechteckig auszuschneiden.
(Keine zerschnittenen Wandfliesen, sondern als
Fliesenlochausbildung).
Menge: 18,000 St

**03.9 Eck- und Kantenschutzwinkel Edelstahl**
Liefern und einbauen von L- förmigen Eck- und
Kantenschutzwinkeln,
Edelstahl V2A, oberflächengeschützt, an horizontalen
und
vertikalen Kanten.

Abmessung: Profilhöhe bis 11 mm
Menge: 11,000 m

**03.10 Silikonfugen**
Fachgerechtes Abfugen aller Übergänge FliesenFliesen
mit
einer Silikonfuge einschließlich aller erforderlichen
Fugenvorbehandlungen.
Auf eine saubere Flankenhaftung der Silikonfugen wird
hingewiesen.

Fugenbreite nach Bedarf.
Menge: 83,000 m

### Titel 04 Bodenfliesen

**04.1 Unglasierte Bodenfliesen (Feinsteinzeug) 30x30cm, Technikräume**
Liefern und fachgerechtes Verlegen einer
Bodenbekleidung aus
kalibrierten maßhaltigen und winkeltreuen unglasierten
Feinsteinzeugfliesen,
im Dünnbettverfahren mit einem hydraulisch erhärtenden,
flexiblen Dünnbettmörtel verlegen.

einschließlich Verfugung mit geeignetem Fugenmörtel.
Farbe nach Wahl AG

Untergrund : Zementestrich beheizt,
Material : Feinsteinzeug unglasiert
Rutschfestigkeit: R 10
Nennmaß  : 30/30 cm
Dicke :  nach Herstellerangaben
Oberfläche : eben
Farbton : grau feinkorn (nach Wahl AG)
Verlegemuster: Kreuzverband oder Verband
Farbton Fuge: nach Wahl AG
Breite Fuge : nach Wahl AG
Einbauort:  Technikräume/Nebenräume EG

Gewähltes Fabrikat / Serie:
Agrob Buchtal, Serie Basis 3, Farbe mittelgrau
oder gleichwertig

'..................................'
angebotenes Fabrikat

Sämtliche Bodenfliesen werden immer Fuge zu Fuge zu den
Sockelfliesen bzw. Wandfliesen symetrisch aufgeteilt
Dadurch entstehender Bodenfliesenverschnitt ist im EP
mit
einzurechnen.
Ein Fugenversatz (auch ein kleiner!) zu den
angrenzenden
Wandfliesen ist nicht erwünscht und wird als Mangel
angesehen.
Menge: 136,000 m²

**04.2 Sockelfliesen 30x10cm (b/h), Technikräume/Nebenräume**
Sockelfliesen, ca. 30 x 10cm, (b/h), im Bereich der
Nebenräume
raumumgreifend verlegen inkl. aller Eckausbildungen
(bei
Eckausbildungen sind die Sockelfliesen auf Gehrung zu
schneiden), Schneide- und Anpassarbeiten an die
Türzargen
etc. sowie Verfugungsarbeiten.

Das Fugenraster der Bodenfliesen ist zu übernehmen.

Fliesen wie in voriger Position beschrieben.
Menge: 113,000 m

**04.3 Unglasierte Bodenfliesen (Feinsteinzeug), R10, 60x60cm**
Liefern und fachgerechtes Verlegen einer
Bodenbekleidung aus
kalibrierten maßhaltigen und winkeltreuen unglasierten
Feinsteinzeugfliesen,
im Dünnbettverfahren mit einem hydraulisch erhärtenden,
flexiblen Dünnbettmörtel verlegen.

einschließlich Verfugung mit geeignetem Fugenmörtel.
Farbe nach Wahl AG

Untergrund : Zementestrich beheizt,
Material : Feinsteinzeug unglasiert
Rutschfestigkeit: R 10
Nennmaß  : 60/60 cm
Dicke :  nach Herstellerangaben
Oberfläche : eben
Farbton : grau matt (nach Wahl AG)
Verlegemuster: Kreuzverband oder Verband
Farbton Fuge: nach Wahl AG
Breite Fuge : nach Wahl AG
Einbauort:  EG, OG, DG

Gewähltes Fabrikat / Serie:
Agrob Buchtal, Serie Nova, Farbe Basalt
oder gleichwertig

'......................................................
............................'
Bietereintrag

Sämtliche Bodenfliesen werden immer Fuge zu Fuge zu den
Sockelfliesen bzw. Wandfliesen symetrisch aufgeteilt
Dadurch entstehender Bodenfliesenverschnitt ist im EP
mit
einzurechnen.
Ein Fugenversatz (auch ein kleiner!) zu den
angrenzenden
Wandfliesen ist nicht erwünscht und wird als Mangel
angesehen.
Menge: 470,000 m²

**04.4 Bodenfliesen Aufzug**
Liefern und fachgerechtes Verlegen einer
Bodenbekleidung in
der Aufzugskabine
Bodenbelag, Fliesen wie in vorgehender Postion
beschrieben
60/60 cm, R10.
Verlegung im Dünnbettvervahren mit elastischem Mörtel,
geeignet für Untergrund aus Metall und für vibrierende
Untergründe.
Inklusive Untergrundvorbereitung (Grundierung) nach
Herstellerangaben
Inklusive Verfugung.

Zu belegende Fläche ca. 1,10 x 1,40 m
Menge: 1,600 m²

**04.5 Unglasierte Bodenfliesen (Feinsteinzeug), R11/B, 30x60cm**
Liefern und fachgerechtes Verlegen einer
Bodenbekleidung wie
vor, jedoch
Format:  30/60 cm
Rutschfestigkeit: R 11/B
Gleiches Fabrikat, Serie und Farbe wie vorbeschriebene
Fliesen

Einbauort:  Barrierefreies Bad

'..................................'
angebotenes Fabrikat
Menge: 8,100 m²

**04.6 Zulage Verlegung im Gefälle**
Zulage zu vorbeschriebenen Bodenfliesen für die
Verlegung im
Gefälle, inklusive sämtlicher Schneidearbeiten.
Gefälle 4-seitig mit mittigem Punktablauf

Einbauort:  Duschbereich barrierefreies Bad
Fläche: ca. 1,50 x 1,50 m
Menge: 2,250 m²

**04.7 Sockelfliesen 60x7cm (b/h)**
Liefern und fachgerechtes Verlegen von Sockelfliesen,
60 x 7cm, (b/h), passend zu den in voriger Position
beschriebenen Bodenfliesen,
inkl. aller Eckausbildungen (bei Eckausbildungen sind
die
Sockelfliesen auf Gehrung zu schneiden), Schneide- und
Anpassarbeiten an die Türzargen etc. sowie
Verfugungsarbeiten.

Das Fugenraster der Bodenfliesen ist zu übernehmen.

Fliesen wie in voriger Position beschrieben.
Menge: 225,000 m

**04.8 Treppenfliesen, (Feinsteinzeug), 30x60cm, R10**
Liefern und fachgerechtes Verlegen einer
Treppenbekleidung
aus kalibrierten maßhaltigen und winkeltreuen
unglasierten
Feinsteinzeugfliesen wie vor beschrieben, jedoch im
Bereich
betonierter Treppenstufen ausgebildet,
Steigungsverhältnis: ca. 18,16x26,7cm  (h/t)

Im Dünnbettverfahren mit einem hydraulisch erhärtenden,
flexiblen Dünnbettmörtel verlegen inklusive
Untergrundvorbereitung und Höhenausgleich Stufen bis
30 mm.
Das Fugenbild ist über den gesamten Treppenlauf als
durchgehend auszubilden ohne seitlichen Fugenversatz.

Verlegung mit Tritt- und Setzstufenausbildung.
Abrechnung erfolgt nach lfdm Stufenvorderkante
einschließlich
gefliester Tritt- und Setzstufenverkleidung

einschließlich Verfugung mit geeignetem Fugenmörtel.
Farbe nach Wahl AG

Trittsteigung: 18,16 x 26,7cm (h/t)
Stufenbreite:  EG ca. 135 cm
  OG ca. 145 cm
Stufenanzahl: 38 Stück
Untergrund : StB-Trittstufen unbeheizt,
Material : Feinsteinzeug unglasiert
Rutschfestigkeit: R 10
Nennmaß  : 30/60 cm
Dicke :  nach Herstellerangaben
Oberfläche : eben
Farbton : grau matt (nach Wahl AG)
Verlegemuster: Kreuzverband
  mittig des Treppenlaufes ist eine ganze
  Fliese zu platzieren, Zuschnitt der jeweils
  seitlichen Fliesen. Verschnitt ist in den EP
  einzurechnen
Farbton Fuge: nach Wahl AG
Breite Fuge : nach Wahl AG
Bauteil : Treppe EG-OG, 19 Stüfen, b = ca. 135 cm
  Treppe OG-DG, 19 Stufen, b = ca. 145 cm

Gewähltes Fabrikat / Serie:

oder gleichwertig

'.................................'
angebotenes Fabrikat
Menge: 53,200 m

**04.9 Zulage Treppenstufen für Vorderkante in Farbkontrast**
Zulage zu vorbeschriebenem Treppenbelag für die
Ausführung
Vorderkante Stufen mit Farbkontrast für barrierefreie
Treppe.
Verwendung von Fliesen-Formteilen 4 x 60 cm, 1 cm
stark, als
Treppenkante mit Rillen.
Das Fugenbild ist über den gesamten Treppenlauf als
durchgehend auszubilden ohne seitlichen Fugenversatz.
Der Verschnitt der Formteile ist in den Einheitspreis
mit
einzukalkulieren.

Einbauort:  Treppe EG-OG, 19 Stufen, breite ca. 135 cm
  Treppe OG-DG, 19 Stufen, breite ca. 145 cm
Menge: 53,200 m

**04.10 Treppenpodeste**
Bodenfliesen wie in Vorposition beschrieben, jedoch
Verlegung
auf Treppenpodesten inklusive Untergrundvorbereitung
und
Höhenausgleich bis 30 mm.

Podestfläche:  0,90 / 1,35 bzw. 0,90/1,45 m
Einbauort:  Treppe EG-OG und OG-DG
Stückzahl:  2 Podeste
Menge: 3,000 m²

**04.11 Anschlagschienen Edelstahl**
Liefern und einbauen von Anschlagschienen bei
Materialwechsel oder als Abschluss im Zuge der
Verlegearbeiten in verschiedenen Einzellängen und
Einbauorten
nach Plan bzw. Angabe der Bauleitung,

unterschiedlichen Einzellängen
Oberflächenbündige Ausführung
Material:  Edelstahl V2 A
Profilhöhe:  ca. 8-12 mm
Profilform:  L-förmig

'..................................'
angebotenes Fabrikat
Menge: 35,000 m

**04.12 Bewegungsfugenprofile (Dünnbettprofil), Alu, flächenbündig**
Liefern und einbauen von Bewegungsfugenprofilen als
Dünnbettprofil aus Aluminium im Zuge der
Verlegearbeiten in
verschiedenen Einzellängen und Einbauorten nach Plan
bzw.
Angabe der Bauleitung,
bestehend aus zwei parallel verlaufenden, gelochten
Befestigungsschenkeln und einer farbigen
Silikoneinlage.
Fachgerecht einbauen bzw. ankleben unter
Berücksichtigung
der Herstellerangaben.

Gewähltes Fabrikat:
Proline Systems GmbH
oder gleichwertig

'......................................................
.................................'
Bietereintrag

unterschiedlichen Einzellängen
Oberflächenbündige Ausführung

Profilhöhe:  ca. 8-10mm
Sichtbreite:  ca. 10-12mm
Farbe:  nach Wahl AG (passend zu den
  Bodenfliesen)
Übergang:  Bodenfliesen- Bodenfliesen
Menge: 18,400 m

**04.13 Silikonfugen**
Fachgerechtes Abfugen aller Übergänge FliesenFliesen
bzw.
FliesenSockelfliesen mit einer Silikonfuge
einschließlich aller
erforderlichen Fugenvorbehandlungen.
Auf eine saubere Flankenhaftung der Silikonfugen wird
hingewiesen.

Fugenbreite nach Bedarf ca. 6-8mm
Menge: 462,000 m

**04.14 L- Winkelrahmen Edelstahl 20x20mm, 120x200cm, für Reinstreifer**
L- Winkelrahmen zu Reinstreifer Position wie
nachfolgend
beschrieben liefern und fachgerecht genau nach
angegebener
Lage auf den vorhandenen Zementestrich nach
Verlegevorgaben Hersteller befestigen.

L- Winkelrahmen V2A 20/20 mm, Ecke auf Gehrung
gearbeitet,
inkl. aller notwendigen Befestigungsmittel liefern und
einbauen.

Rahmengröße: ca. 120x200cm

Einbauort: Hauptzugang, Zugang Vereinsraum
Menge: 2,000 St

**04.15 Sauberläufer Alu- Streifenträger, 120x200cm, 17 mm**
Sauberläufer mit Alu- Streifenträger, Mattenhöhe 17
mm liefern
und in vorgenannter Position beschriebenen L-
Winkelrahmen
verlegen.

Gewähltes Fabrikat:
ARWEI Portal 17 N oder gleichwertig

'..................................'
angebotenes Fabrikat

17 mm hoch,
ca. 5 mm Stababstand,
Aluminiumstreifenträgerprofile,
Reinigungsstreifen aus ARWEI Nadelvlies-Sonderboden,
100% PP, aufrollbar,
Klassifizierung Brandverhalten nach EN 13501-1:2010:
Cfl-s1

Geräuschdämmend und quer unterspülbar durch den
MFB-Verbinder aus thermoplastischem Kunststoff, zur
ganzflächigen, planebenen Auflage,
Reinigungsstreifen auswechselbar,
Farbe nach Wahl und Bemusterung.

Größen: 120 x 200cm
Menge: 2,000 St

### Titel 05 Terrassenbelag

**05.1 Terrassenbelag 60/60 cm auf Stelzlager**
Liefern und fachgerechtes Verlegen eines
Terrassenbelages
aus kalibrierten maßhaltigen und winkeltreuen,
unglasierten
Feinsteinzeugplatten, auf Trockenstelzlager verlegt,
Fugen
offen
Belagsoberfläche waagrecht, inklusive Ausgleich des
Gefälles
des Flachdachaufbaus durch Höhenanpassung der einzelnen
Stelzlager.

Untergrund : Flachdachabdichtung mit
  Gefälledämmung (2% Gefälle)
Material : Feinsteinzeug unglasiert
Rutschfestigkeit: R 10
Nennmaß  : 60/60 cm
Dicke :  2 cm
Oberfläche : eben
Farbton : grau matt (nach Wahl AG)
Verlegemuster: Kreuzverband
Breite Fuge : 4 mm
Einbauort:  DG, Dachterrasse

Gewähltes Fabrikat / Serie:
Agrob Buchtal, Serie Area pro, Farbe Kiesel
oder gleichwertig

'......................................................
............................'
Bietereintrag

Verlegung auf Trocken-Stelzlagersystem mit für
stufenlose,
höhenverstellbare, mörtelfreie Verlegung.
System bestehend aus Nivellierkopf mit integriertem
Fugenkreuz für eine Belagsfugenbreite von 4 mm und
Gummibeschichtung zur reduzierung störender
Trittgeräusche
Basis- und Aufstockelemente mit integriertem Gewinde
zur
Höhenanpassung.

Höhenausgleich von 60 bis 200 mm

Als Schutz für die Abdichtungslage sind
bitumenverträgliche
Unterlegmatten unter jedes Stelzlager einzubauen.
Menge: 103,000 m²

**05.2 Zulage Terrassenbelag für Wandanschlussfuge**
Zulage zu vorbeschriebenem Terrassenbelag auf
Stelzlager für
die Ausbildung eines Wandanschlusses
Liefern und nach Herstellervorgaben Einbauen von
Wandabstandshaltern aus Edelstahl mit seitlicher
Gummi-Kaschierung als Schutz von hochgeführten
Abdichtungen an aufgehenden Bauteilen.
Positionierung auf jedem Stelzlager entlang des
Wandanschlusses.

Abrechnung nach Meter Wandanschluss
Menge: 35,000 m

**05.3 Vertikaler Verschluss sichtbarer Randabschluss**
Herstellen sichtbarer Randabschluss.
Vertikaler Kantenclip "Kopf" und Vertikaler Kantenclip
"Basis"
nach Herstellervorgaben in das Stelzlagersystem
integrieren.
Terrassenplatten aus Vorposition auf Höhe des
Randabschlusses zuschneiden und zwischen den Clips
befestigen.

Höhe Randabschluss (OK Flachdach bis UK Terrassenplatte
= ca. 20 cm
Menge: 12,500 m

**05.4 Übergabe Arretierwerkzeug an Auftraggeber**
Übergabe eines zum System Trockenstelzlager gehörigen
Arretierwerkzeugs an den Auftraggeber.
Menge: 1,000 St

**05.5 Drainrost vor Terrassentüren, L = 2.260 mm**
Liefern und einbauen eines Drainrost vor
Terrassentüren.
Drainrost, flexibel ablängbar, stufenlos
höhenverstellbar mit
Schmutzgitter zwischen Gitterrost und Rahmen zur
Gewährleistung einer dauerhaften Entwässerungsleistung

Belastbarkeit: begehbar durch Personen / Radlasten bis
max.
bis 300 kg durch Einbau einer zusätzlichen
Schieberplatte in der
Mitte des Rostes.
Nach Herstellervorgaben einbauen.
Als Komplettleistung inklusive Grundelement,
Anbaueinheiten
Endkappen und zusätzlicher Schieberplatte.

Einbausituation: vor Balkon- und Terrassentüren

Breite:  150 mm
Höhe:  von 60-175 mm
Gesamtlänge: 2.260 mm
Ausführung:  Stahl, feuerverzinkt,
  Gitterrost mit Maschenweite 30/10 mm,

gewähltes Produkt: Gutjahr AquaDrain® FLEX Drainrost
oder gleichwertig

'.........'
angebotenes Fabrikat
Menge: 1,000 St

**05.6 Drainrost vor Terrassentüren, L = 1.135 mm**
Drainrost wie vor beschrieben, jedoch
Länge 1.135 mm
Menge: 1,000 St

**05.7 Zulage Drainrost L = 2.260 mm in Edelstahl**
Zulage zu vorbeschriebenem Drainrost L = 2.260 mm für
die
Ausführung in Edelstahl, elektropoliert,
Gitterrost mit Maschenweite 30/10 mm
Menge: 1,000 St

**05.8 Zulage Drainrost L = 1.135 mm in Edelstahl**
Zulage zu vorbeschriebenem Drainrost L = 2.260 mm für
die
Ausführung in Edelstahl, elektropoliert,
Gitterrost mit Maschenweite 30/10 mm
Menge: 1,000 St

### Titel 06 Stundenlohnarbeiten

*Hinweis*
Stundenlohnarbeiten nur auf besondere Anordnung der
Bauleitung für außervertragliche, nicht festgelegte
Leistungen,
nicht verschuldete Wartezeiten, Beihilfe für
Fremdfirmen udgl.

Nachweis gegen Regiezettel mit namentlicher Angabe und
tariflicher Berufsgruppe der einzelnen Arbeitskräfte,
Materialverbrauch und Geräteeinsatz, die der
Bauleitung täglich
zur Prüfung und Unterschrift vorzulegen sind; verspätet
vorgelegte Regielisten können im Allgemeinen nicht mehr
anerkannt werden.

Einschl. Kosten der Baustelle, Vorhalten von Geräten,
Betriebseinrichten und Werkzeugbenützung; Techn.
Aufsichtspersonal sowie kaufm.
Angestellte erhalten keine Vergütung.
Die nachstehend angegebenen Massen sind geschätzt, sie
können erheblich über- oder unterschritten werden bzw.
ganz
wegfallen.
Lohnkosten einschl. Lohnnebenkosten, Fahrgeld,
Lohnnebenkosten wie Wege- und Fahrgelder, Trennungs-,
Übernachtungs- und Unterkunftsgelder, Kosten für Hin-
und
Rückreise und Familienfahrten etc.

**06.1 Stundensatz Vorarbeiter**
Menge: 10,000 h

**06.2 Stundensatz Facharbeiter**
Menge: 10,000 h

**06.3 Stundensatz Baufachwerker / Helfer**
Menge: 10,000 h

**06.4 Stundensatz Lehrling 3. Lehrjahr**
Menge: 5,000 h

USt %: 19,00
